# Landkreis Harz: K1357 Silberhütte-Neudorf
Angebotsaufforderung (GAEB 90, DA83)
Währung: EUR

## Zusätzlicher Text
Langtext Positionsübersicht
Zu Position
  3082920 - Kabelgraben 80 cm hydr. Geb.Oberfl.40 cm breit
 3083039 - PE-Schutzr. in Graben einb/abdich.
 3083041 - Zulage Kabelabsandung 30cm
 3083042 - Zuschlag Kabelabsandung 5cm Gr-Mbr.

Herstellen von Kabelgräben, angeordneten Sondier- bzw. Kontrollschlitzen
außerhalb der Kabeltrasse und sonstigen Aufgrabungen in Maschinen- und
Handarbeit in Böden der Bodenklassen 1-6 gemäß Definition des AG.

Kabelgräben der angegebenen Tiefen mit Regelprofil (TxB):
- Standardgraben in Gehwegen 60x30 cm
- Standardgraben in Straßen 80x40 cm und
- Gräben über 80 bis 120 cm Legetiefe, z. B. bei gesonderter Festlegung
  durch Baulastträger, 100x50 cm
entsprechend Regelwerk des AG komplett herstellen, einschließlich aller
nachfolgenden Nebenarbeiten.

Mutterboden, Humus, Grasnarbe etc. ist gesondert abzutragen, zu lagern
und wiederaufzubringen. Vorgefundene Oberflächen gemäß ZTVA-StB
aufbrechen und schließen.
Das ggf. notwendige Abschieben ungebunder Oberflächen, z. B. für
Arbeitsbereich auf landwirtschaftlichen Nutzflächen wird bei
vorliegender schriftlicher Auflage der zuständigen Behörde, bzw. des
Eigentümers/Pächters gesondert mittels Position 110 01 810/820 vergütet.

Vorhandene Leitungen und Einbauten sind entsprechend den Vorgaben der
jeweiligen Eigentümer und Betreiber zu sondieren, erforderlichenfalls
freizulegen. Zu unterkreuzende Leitungen von Hand freilegen.

Zum Leistungsumfang gehört weiterhin das Umlegen von Kabeln in die
jeweils vorgeschriebenen Bettungsmaterialien sowie die Wiederherstellung
vorhandener Schutzeinrichtungen. Entfernen und Entsorgen von Baumstubben sowie im Boden vorgefundenen Beton, Stahlbeton bzw. Ziegel- oder
Bruchsteinmauerwerk. Aus- und Einbau vorhandener Verkehrs- schilder bzw.
Straßenbegrenzungspfähle. Anbringen von Markierungs- und
Sicherungseinrichtungen (Setzen von kabelmerksteinen), Abdichten von
Schutzrohren. Freilegen und Abdecken vorhandener Kabel mit Warnband bzw.
Abdeckungen aus Kunststoff, Steinen oder Hauben. Kabelgraben unmittelbar
vor der Kabellegung säubern.

Wiederverfüllung mit dem seitlich gelagerten ggf. im Baubereich
zwischengelagerten Bodenaushub (Säubern des Zwischenlagers). Der Aushub
ist ggf. durch Abdecken gegen Witterungseinflüsse zu schützen. Abfuhr
und Entsorgung des verdrängten Aushubs bzw. unbrauchbaren
Aufbruchmaterials. Bei Bodenaustausch Abfuhr und Entsorgung des
unbrauchbaren Aushubmaterials sowie Liefern und Einbauen von geeignetem
bzw. angeordnetem Verfüllmaterial (Qualitätsnachweis).
Der Deckenschluss beinhaltet die erforderliche Randzonenbehandlung.

Zu Position  3083039 - PE-Schutzr. in Graben einb/abdich.

Schutzrohr in Graben nach Richtlinie des AG legen oder in vorhandenes
Stahlrohr einziehen. Bei Arbeitsunterbrechung bzw. Arbeitsende Rohrenden
mit Abdichtbechern oder ähnlichem verschließen. Ggf. sind Rohre zu
verbinden bzw. auf passende Länge zu schneiden. Nach erfolgter
Kabellegung Schutzrohr beidseitig mit PU-Schaum (Typ PEHALIT oder
gleichwertig) abdichten. Verschluss- bzw. Abdichtmaterial liefern. Beim
Einbau eines geteilten Kunststoff-Schutzrohres (Halbschalen) ist
zusätzlich das Kabel von anhaftendem Boden zu befreien. Die Halbschalen
sind mit Schlingband zusammenzufügen und ggf. mit dem vorhandenen
Schutzrohr zu verbinden.

Zu Position  3083041 - Zulage Kabelabsandung Graben 30cm

Die Anwendung dieser Zulageposition bedarf der ausdrücklichen Zustimmung
des Auftraggebers. Sand als Kabelbettungs- bzw. Überdeckungsmaterial
(Dicke jeweils ca. 5 cm) frei Baustelle liefern sowie innerhalb der
Baustelle verteilen, in den vorgeschriebenen Bettungsdicken in einem 30
cm Kabelgraben einbringen und planieren. Abfahren und Entsorgen des
durch den Einbau des Sandes verdrängten Aushubs. Die für die
Sandeinbettung erforderliche Mehrtiefe des Grabens von 5 cm ist in
dieser Position enthalten.
Die Leistung beinhaltet die Mehrarbeit gegenüber dem Leistungsinhalt der
Positionen für Kabelgräben.
Die Absandung erfolgt in der Breite des jeweiligen Kabelgrabenprofiles.

Zu Position  3083042 - Zuschlag Kabelabsandung 5cm Gr-Mbr.

Der Zuschlag ist nur im Zusammenhang mit der Position 110 05 110
anzuwenden. Leistungsinhalt entspricht der Position 110 05 110. Die
Mehrbreite kann auch mehrfach (Faktor) zu der o. g. Position
aufgeschlagen werden um die Breite der durch den AG festgelegten
Grabenprofile abzubilden.

## Los 2: Erdarbeiten Strom (Mitnetz)
Datum: 18.03.26

### Bereich 308 Erdarbeiten für NSK Fürst Viktor

#### Titel 308.2 Gräben

**308.2.920 Graben 80 hydr. geb. Oberfl. 40 breit**
Kabelgraben 80 hydraulisch geb. Oberfl. 40 cm breit.
Menge: 170,000 m

#### Titel 308.3 Kabelschutz

**308.3.039 PE-Schutzr. in Graben einb/abdich.**
PE-Schutzrrohr in Graben einbauen/abdichten.
Menge: 16,000 m

**308.3.041 Zulage Kabelabsandung Graben 30cm**
Zulage Kabelabsandung Graben 30 cm.
Menge: 170,000 m

**308.3.042 Zuschlag Kabelabsandung 5cm Gr-Mbr.**
Zuschlag Kabelabsandung 5 cm Gr-Mbr.
Menge: 170,000 m

USt %: 19,00
